# Brandschutzsanierung NST Kohlscheid
Angebotsaufforderung (GAEB 90, DA83)
DV-Nummer: 2022-102
Währung: EUR
Auftraggeber: StädteRegion Aachen, A 61 Immobilienmanagement, A 61.3 Hochb

## AluRahmentüren - Anbau II. BA-
Datum: 06.11.25

*Hinweis*
1. ALLGEMEIN

Das vorhandene Verwaltungsgebäude "Nebenstelle
Herzogenrath-Kohlscheid", Kaiserstraße 50 wird
umfassend in brandschutztechnischer Hinsicht als auch
in Teilen energetisch saniert.
Die hierfür erforderlichen Arbeiten werden in zwei
Bauabschnitten ausgeführt.

Die Baumaßnahme wird gefördert durch Bundesministerium
  für Wirtschaft
  und Klimaschutz

Die nachstehend beschriebenen Baumaßnahmen beschränken
sich auf den ANBAU - II. BA.
(Zu- und Ausgangstüren aus den Etagen zum Flur,
Treppenhaus etc.).

2. AUSFÜHRUNGSFRISTEN

Aufmaß / Bestellung der Alu-Rahmen-Außentüren  2. KW
2026
Lieferung und Montage Alu-Rahmen-Außentüren  14. KW
2026 bis 15. KW 2026

3. ÖRTLICHE VERHÄLTNISSE, ZUWEGUNG; BESONDERHEITEN
VERWALTUNGSBETRIEB

Bei dem Verwaltungsgebäude "Nebenstelle
Herzogenrath-Kohlscheid" handelt es sich um das
ehemalige
Kohlscheider Rathaus im Zentrum des Herzogenrather
Stadtteils Kohlscheid.
Der Gebäudekomplex besteht aus dem ursprünglichen
alten Rathaus aus den frühen 1920er Jahren an der
Kaiserstraße - hier: I. BA - ALTBAU- mit zwei
Vollgeschossen, einem Dachgeschoss und Walmdach sowie
einem in den frühen1970er Jahren errichteten
viergeschossigen ANBAU - hier: II. BA - mit Flachdach
zur
Friedrichstraße.
Die Gebäude sind durch einen zweigeschossigen
Durchgang miteinander verbunden und komplett
unterkellert.

Das Verwaltungsgebäude weist einen Haupteingang an der
Kaiserstraße, nahe der Straßenecke zur
Friedrichstraße in den Altbau sowie einen weiteren
Eingang für den Anbau von der Hofseite auf.
Die Zufahrt zu den Gebäuden erfolgt von der
Kaiserstraße über den Dienstparkplatz. Der Eingang zum
Anbau kann rückseitig über den Parkplatz angefahren
werden.

Ein Teil der vorhandenen, befestigten Flächen können
für Anfahrt, Anlieferung etc. genutzt werden. Die
Befahrung / Nutzung / Inanspruchnahme ist im Vorfeld
mit der Bauleitung abzustimmen.
Die in Anspruch genommenen Flächen sind entsprechend
zu schützen. Nach Beendigung der Arbeiten hat
der AN diese im ursprünglichen Zustand wieder
herzustellen und dem AG zu übergeben.

Zur Sicherstellung des zweiten baulichen Rettungsweges
für die beiden oberen Geschosse des Anbaus und
die barrierefreie Erschließung des Gebäudes wurden ein
Personenaufzug in massiver Konstruktion mit
Betonpodesten sowie eine
Stahl-Spindeltreppenkonstruktion als Fluchttreppe vor
die Nord-Fassade gestellt.
Für die neuen Gebäudezu-/ausgänge wurden die
bisherigen Flurfenster durch Ausgangstüren ersetzt.
Der Personenaufzug ist nicht in Betrieb. Es ist nicht
möglich diesen für Materialtransporte etc. zu nutzen.
Der Anbau besteht aus verputzten, tragenden und
nichttragenden Mauerwerkswänden sowie massiven
Geschossdecken aus Beton. Die vorhandenen Fassaden
sind gedämmt und mit HPL-Platten verkleidet.
Alle Büroflächen in den Geschossen werden mit
Abhangdecken als Unterdecken aus Raster-Deckenplatten
sowie im Anschlussbereich an die Fensterseiten mit
einem Fries aus Gipskarton versehen.
Die Decken in den Fluren werden mit Akustik-Decken
bzw. Unterdecken aus Raster-Deckenplatten, jeweils
mit einem umlaufenden Fries aus Gipskarton versehen.
Die Wandflächen in den Büro- und Nebenräumen werden
mit einem Rauvlies tapeziert und gestrichen. Die
Wandflächen in den Fluren (teilweise EG und 1. OG) und
im Treppenhaus werden mit einer Beschichtung
versehen.

In den Fluren, Eingangsbereichen und im Treppenhaus
Nord ist ein Bodenbelag aus Betonwerkstein sowie in
den Büroräumen im 2. Obergeschoss ein relativ neuer
Kautschukbodenbelag verlegt. Diese müssen erhalten
werden und sind dementsprechend zu schützen.

Das Erdgeschoss und die drei Obergeschosse sollen
zukünftig als Büroflächen genutzt werden.

Gegenstand dieser Ausschreibung sind die
Alu-Rahmentüren in den Fluren und im Treppenhaus Nord
in den
Geschossen mit brandschutztechnischen Anforderungen
sowie eine Ausgangstür im Erdgeschoss..

Die Arbeiten erfolgen im laufenden Verwaltungs- und
Besucherbetrieb.
Das Gebäude des Altbaus ist bereits saniert und fertig
gestellt und wird seit November 2024 im Erdgeschoss
sowie im 1. Obergeschoss von Einheiten des Amtes für
Kinder, Jugend und Familie und des
Gesundheitsamtes genutzt.
Diese werden auch im Zuge der auszuführenden Arbeiten
im ANBAU des Gebäudes dort verbleiben.

Der Anbau ist leerbezogen.
Im gesamten Gebäude gilt ein absolutes Rauchverbot.

Bei sämtlichen Arbeiten ist daher auf einen
reibungslosen Ablauf des Verwaltungs- und
Besucherbetriebs zu
achten.
Rettungswege, Feuerwehrzufahrten, Zugänge zu den
Gebäuden und Fluchtwege sind stets freizuhalten.
Lärmintensive Arbeiten sind mit der Bauleitung
abzustimmen.
Grundsätzlich darf keine Gefahr durch herumliegendes
Material, Werkzeuge und Maschinen für Bedienstete
und Besucher des Gebäudes bestehen.

Die Außenbereiche des Geländes sind - sofern eine
Befahrung / Nutzung für die Arbeiten erforderlich
werden
sollte - so wie vorgefunden zu verlassen bzw. wieder
herzustellen.
Die Befahrung / Nutzung ist im Vorfeld mit der
Bauleitung abzustimmen.

Material- und Entsorgungstransporte erfolgen von der
Kaiserstraße aus über den Parkplatz zum rückwärtigen
Eingang des Anbaus.
Erforderliche Container können im rückwärtigen Bereich
nach Abstimmung mit der Bauleitung aufgestellt
werden.
Ein entsprechender Übersichtsplan ist beigefügt.

Die örtlich vorhandenen Abfallsammelbehälter des
Verwaltungsgebäudes dürfen nicht für Bauabfälle genutzt
werden. Hierzu zählen auch die Haushaltsabfälle der
Bauhandwerker.

Ein WC-Container steht bauseits zur Verfügung.
Baustrom und Wasser werden ebenfalls zur Verfügung
gestellt.

4. ALLGEMEINE VORGABEN AN DEN AUFTRAGNEHMER

Vor Abgabe eines Angebotes hat der Bieter die
Möglichkeit, sich an der Örtlichkeit über alle
Unwegsamkeiten, Zugänglichkeit sowie über die
zweckmäßigsten Transport- und Lagermöglichkeiten zu
unterrichten.
Spätere Berufungen und Forderungen, die sich auf
Unkenntnis der örtlichen Verhältnisse, der Vertrags-
und
Planunterlagen sowie auf Hinweise, Auflagen und
Bedingungen stützen, werden nicht anerkannt.
Eventuelle Beschädigungen an vorhandenen Bauteilen,
Leitungen, Kabeln etc. sind unverzüglich der
Bauleitung zu melden.

Der Auftragnehmer hat über die ganze Vertragsdauer für
die Leitung seiner Arbeiten an der Baustelle einen
fachkundigen Vertreter, der ihn dem Auftraggeber
gegenüber rechtsverbindlich vertritt, zu bestellen.
Dieser
ist insbesondere für das Einhalten der am Bau zu
beachtenden Unfallverhütungsvorschriften voll
verantwortlich. Ein Polier oder Vorarbeiter, der
fachlich geeignet und deutschsprachig ist, muss
während der
Arbeitszeit anwesend sein.

Der Auftragnehmer ist verpflichtet, die erforderliche
Anzahl fachlich geeigneter Kräfte rechtzeitig zu
stellen,
damit die Vertragsleistungen termin- und fachgerecht
erbracht werden können.

Auf-, Um- und Abbauten sowie Vorhalten von Gerüsten
für eigene Leistungen, sofern die zu bearbeitenden
Flächen nicht höher als 3,50 m über der Standfläche
des hierfür erforderlichen Gerüstes liegt.

Gemäß Verordnung über Sicherheits- und
Gesundheitsschutz auf Baustellen
(Baustellen-Verordnung) wird
die Sicherheits- und Gesundheitskoordination durch
einen beauftragten SiGe-Koordinator durchgeführt. Das
Arbeitsschutzgesetz ist zu beachten.

Anfallende Abfälle sind arbeitstäglich durch den
Auftragnehmer auf eigene Kosten ordnungsgemäß zu
entsorgen. Dies gilt auch für anfallenden Schutt,
Materialreste etc.. Die Entsorgung hat entsprechend den
geltenden Vorschriften zu erfolgen und ist auf Anfrage
mittels Nachweis der Entsorgungsstellen zu belegen.
Kosten für Materialentsorgung sind grundsätzlich in
die Einheitspreise der betreffenden Positionen
einzukalkulieren.

*Hinweis*
1. GEWERKESPEZIFISCHE VORBEMERKUNGEN

Maßgebend für die Ausführung der nachstehend
beschriebenen Leistungen und der einzelnen Stoffe sind,
neben den allgemein üblichen Vorschriften, Gesetzen
etc. alle entsprechenden gültigen DIN-Vorschriften und
Ausführungsrichtlinien in neuester Fassung.

2. TECHNISCHE INFORMATIONEN

Alle nachstehend beschriebenen Türanlagen sind als
Objekt-Innentüren, geeignet für die Nutzung im
gewerblichen Dauereinsatz, auszuführen.

Türkonstruktion:
Es sind stranggepresste Aluminium-Profile nach EN AW
6060 und EN AW 6063 sowie nach DIN EN 755 und
DIN EN 12020 zu verwenden.
Bei wärmegedämmten Profilen sind nur solche zulässig,
bei denen die Innen- und Außenschalen durch
Wärmedämmprofile durchgehend kraft- und formschlüsseig
miteinander verbunden sind.
Die Profile müssen die auftretenden Beanspruchungen
gemäß DIN EN 1990 und DIN EN 1991 einschließlich
der zugeordneten Anhänge sicher abtragen. Die zwischen
Innen- und Außenschalen auftretenden
Schubkräfte müssen vom Verbund zuverlässig übertragen
werden.
Die vom Systemhersteller angegebenen wirksamen
Trägheitsmomente sind unter Berücksichtigung der
DIBT-Richtlinie für thermisch getrennte Profile für
die Auswahl zu berücksichtigen.
Alle Verbundprofile der Türsysteme sind mindestens als
Dreikammersystem auszuführen.
Eckverbinder müssen in ihrem Querschnitt den inneren
Profilstrukturen entsprechen.
Bei Gehrungen ist auf eine einwandfreie Verklebung der
Gehrungsflächen zu achten.
Dichtungen in Türflügeln müssen auswechselbar sein.
Verglasungen:
Sind gemäß den "Glasbemessungs- und
Konstruktionsregeln nach DIN 18008-1 bis 18008-5 und
DIN 18545
"Anforderungen an Glasfalze und Verglasungssysteme"
unter Berücksichtigung der EN 12488 (Verklotzung)
auszuführen.
Paneelausfachungen:
Der Dämmkern der Paneele ist in druckfester Ausführung
auszuführen.
Die Paneele müssen dampfdiffusionsdicht ausgebildet
werden.
Einbau der Türelemente:
Die Verankerungen der Türelemente sind so auszuführen,
dass alle horizontal und vertikal auftretenden
Kräfte und Lasten kraftschlüssig auf den Baukörper
übertragen werden.
Die Montage der Türelemente muss flucht- und lotrecht
erfolgen.
Alle zur Montage erforderlichen Befestigungsmittel
sind in die Einheitspreise einzukalkulieren und dem
entsprechenden Verwendungszweck und Anforderungen
auszuwählen.

Hinweise zur Rauchschutz-Anforderung:
Die Dichtheit einer geprüften Rauchschutztür mit
absenkbarer Bodendichtung ist abhängig von der
Ausführung des Bodenbelages. Gegebenenfalls ist der
Einsatz einer Metall- bzw. Bodenschwelle erforderlich
(Höhe max. 5 mm, Länge = Zargenfalzmaßbreite) z.B. bei
Fliesen erforderlich, um die zulässige Leckrate
gemäß DIN 18095 einzuhalten.

Nachweise / Prüfzeugnisse:
Bei Brand- und Rauchschutztüren sind nur geprüfte und
bauaufsichtlich zugelassene Elemente anzubieten,
zu jeder ausgeschriebenen Türkonstruktion müssen
sämtliche Prüfzeugnisse, Prüfbescheide und die
allgemeinen bauaufsichtlichen Zulassungsbescheide und
Nachweise vor Fertigungsbeginn dem Auftraggeber
vorgelegt werden.

3. ANGABEN ZUR AUSFÜHRUNG

Für Aufmaß, Ausführung und Abrechnung ist die VOB,
Teil C (jeweils neueste Fassung) maßgebend.
Die Preise gelten für die fertige Leistung,
einschließlich aller Lieferungen, Leistungen und
Nebenleistungen
im Sinne der VOB und Forderungen der technischen
Vorbemerkungen.

Arbeitsgeräte, Einrichtungen und Materialien, die zur
Erbringung der Leistung erforderlich sind, sind stets
auf
der Baustelle mitzuführen.

Bei vorgesehenen Brandschutzbeschichtungen ist die
Grundierung auf das vorgesehene System
abzustimmen.

Die im nachfolgenden Leistungsverzeichnis angegebenen
Maße geben die Größe der Öffnung (innen) im
Bestand, jeweils ab Oberkante Fertigfußboden, an.
Die genauen Abmessungen sind vor Ort zu prüfen.

Die Materialanlieferung hat fracht- und
verpackungsfrei bis zur Verwendungstelle zu erfolgen.
Hilfskräfte zum
Entladen der Teile werden nicht zur Verfügung
gestellt. Alle Lieferungen - auch kleinsten Umfangs -
sind
vom Auftragnehmer selbst auf der Baustelle in Empfang
zu nehmen. An den Auftraggeber gesandte
Lieferungen werden auf Kosten des Auftragnehmers an
den Absender zurück gesandt.

Das Ein- und Ausbringen der Materialien muss zum Teil
über Kellerräume und Flure erfolgen.
Beschädigungen von Türen, Bodenbelägen und Wandflächen
sind zu vermeiden. Dazu sind
erforderlichenfalls geeignete Schutzvorkehrungen zu
treffen, die entsprechend in die Einheitspreise
einzurechnen sind.

Sicherungsmaßnahmen, die im Zuge von erforderlichen
Arbeiten entfernt wurden, sind unverzüglich wieder
einzubauen.

Die Dokumentation der fachgerechten Entsorgung ist
durch den Auftragnehmer vorzulegen. Die Vorlage der
erforderlichen Nachweise sind in die jeweiligen
Einheitspreise einzukalkulieren.

Anschlüsse für Strom sind an der Baustelle vorhanden.
Die Zuführung zu den Verbrauchsstellen sowie die
Kosten für die Anschlüsse und den laufenden Betrieb
trägt der Auftragnehmer. Ist die vorhandene
Anschlussleistung nicht ausreichend, so hat der
Auftragnehmer auf seine Kosten eine entsprechende
Verstärkung zu erstellen. Die dafür erforderlichen
Aggregate sind ebenfalls beizubringen.

Grundsätzlich hat der Auftragnehmer eine
funktionsbereite Anlage herzustellen. Alle hierfür
erforderlichen
Maßnahmen sind in die Einheitspreise einzurechnen.

In diesem Zusammenhang ist zu berücksichtigen, dass
alle im Leistungsverzeichnis aufgeführten Positionen
inklusive Lieferung und betriebsfertiger Montage
anzubieten sind, auch wenn im Positionstext nicht
gesondert
darauf hingewiesen wird.

Wird bei Fabrikats-/ Typenabfrage durch den AN keine
entsprechende Angabe gemacht, so gilt das
vorgegebene Leitfabrikat als verbindlich angeboten und
wird Vertragsbestandteil.

Die nachfolgend beschriebenen Leistungen beziehen sich
auf den II. Bauabschnitt - Anbau.

### Titel 01 Baustelleneinrichtung

**01.1 Baustelleneinrichtung**
Diese Leistung beinhaltet die An- und Abfahrt des
Materials, des
Personals, Einrichtung der Baustelle, Unterkünfte wie
z.B. Bauwagen
etc. oder vergleichbare Einrichtungen, erforderliche
Maschinen,
Geräte und Werkzeuge, erforderliche Gerüste bis 3,50 m
über
Standfläche usw. für den gesamten Umfang der Liefer-
und
Montagearbeiten für die Aluminium-Rahmen-Türanlagen.
Die Türanlagen in den Geschossen können nur über das
Treppenhaus
NORD transportiert werden !
Das Vorhalten der Baustelleneinrichtung bis zur
Auftragserfüllung der
eigenen Leistungen, das Abräumen der Baustelle usw.
sowie die
Beseitigung aller anfallenden Abfälle und Verpackungen
einschließlich
aller evtl. anfallenden Gebühren und Entsorgungskosten.
Eigene Strom- und Wasserzuleitungen für zum Einsatz
kommende
technische Geräte.
Die Abstellflächen für die Baustelleneinrichtung sind
mit der Bauleitung
vor Ort abzusprechen.

Die Vergütung erfolgt nach Baufortschritt.
Menge: 1,000 psch

### Titel 02 Aluminium-Rahmen-Türanlagen

*Hinweis*
Brandschutztüren und Brandschutzfestverglasungen in der
Innenanwendung:
Die nachfolgend beschriebenen
Brandschutz-Konstruktionen sind
zulassungspflichtige Bauteile.
Diese bauaufsichtliche Zulassung muss erteilt sein.
Die Angaben aus dem Genehmigungsantrag und die
Auflagen aus
dem Zulassungsbescheid sind bei der Bauausführung zu
berücksichtigen und zu befolgen.
Eine Ausfertigung des Zulassungsbescheides muss dem
Auftraggeber
zusammen mit den Ausführungszeichnungen vorgelegt
werden.
Feuerschutzabschlüsse sind gemäß Bauordnung der Länder
überwachungspflichtige Bauteile.
Hersteller von Feuerschutzabschlüssen müssen sich von
einer - durch
das DIBt - anerkannten Überwachungsstelle überwachen
und
zertifizieren lassen.
Die Kennzeichnung erfolgt durch ein Typenschild.
Der Firmenname oder die Firmenkennzahl ist aus dem
Typenschild
ersichtlich.

**02.1 Aluminium-Rahmen-Glastüranlage fh-rd - Nr. 1**
mehrteiliges, thermisch getrenntes
Aluminium-Rahmentür-System mit
mindestens 80 mm Grundbautiefe und Verglasung mit
Brandschutzanforderung fh-rd (T30-1 RS).

Öffnungsgröße: ca. 3,46 m x 3,23 m
  (ab OK FFB bis UK Sturz)
Befestigung seitlich in verputzten Mauerwerks-/
Betonwänden, oben
an Massivsturz, aufgestellt auf vorhandenem Bodenbelag
aus
Betonwerkstein.

Bestehend aus:
1 St. Seitenteil (links) - feststehend, einteilig in
der Breite und
zweiteilig in der Höhe, beide Teile mit Verglasung in
Klarglas.
1 St. Mittelteil, einteilig in der Breite und
zweiteilig in der Höhe mit
 1 St. Türflügel, Verglasung in Klarglas
 Durchgangsbreite: mind. 1,20 m i.L.
 Türhöhe:  ca. 2,15 m i.L.
 Türaufschlag:  mind. 90°, DIN Links und
 1 St. Oberlicht - feststehend, Verglasung in Klarglas
1 St. Seitenteil (rechts) - feststehend, einteilig in
der Breite und
dreiteilig in der Höhe, zwei Teile mit Verglasung in
Klarglas, ein Teil
mit geschlossener Füllung als Verbundpaneel,
vorbereitet für die zu
integrierende Sprech- und Klingelanlage.
1 St. Gehäuse zum Einbau der Sprech- und Klingelanlage
in das
vorbeschriebene Paneel mit umlaufenden Dichtungen und
einseitiger Revisionsmöglichkeit unter Beachtung der
Brandschutzanforderung.
Sprech- und Klingelanlage inkl. Sprechsieb und 2 Stück
flächenbündige Klingelknöpfe in Edelstahl und
Namenschilder.

Aufteilung und Masse gemäß beiliegender Ansichtsskizze.

Türkonstruktion aus 5-Kammer-Aluminium-Hohlprofilen mit
erforderlichen Brandschutz-Isolatoren.
Multifunktionsnut zur
klemmbaren Befestigung der Beschläge. Beschichtete
Dichtbänder im
Falzbereich der Blend-/Flügelrahmen in
Multifunktionsnut
eingeschoben. Türflügel mit 4-seitig umlaufenden, auf
Gehrung
gefertigten Flügelprofilen.
Abdichtung der Brandschutzgläser und / oder
Ausfachungen mit
inneren und äußeren EPDM-Dichtungen.
Es sind nur geprüfte, in der Zulassung aufgeführte
Brandschutzgläser
einzusetzen.
Mit Rauchschutzfunktion S gemäß DIN 18095 und DIN EN
1634-3 und
absenkbarer Bodendichtung. Element ohne Bodeneinstand.
Oberflächen endbeschichtet in RAL 9007 - Graualuminium.
Verdeckt liegendes Beschlagsystem.
Anordnung der Feinjustierung und sichere Verankerung
im Türfalz.
Bänder dreiteilig als Rollentürbänder entsprechend der
Flügellasten
einschließlich der erforderlichen Sicherungsbolzen.
Wechselgarnitur in Aluminium mit Knauf und
zurückgebogenem
Aluminium-Rundgriff mit Feuerschutz- und Panikfunktion,
vorgerichtet für Profilzylinder.
Türschließer als Obentürschließer mit Gleitschiene und
integrierter
Feststellanlage.
E-Öffner inkl. Schließblech mit vormontierten
Drehnutensteinen.
Die Anschlüsse der Brandschutzelemente müssen
hinsichtlich der
mechanischen Festigkeit und der dauerhaften Abdichtung
mit
elastischer Dichtungsmasse bei sinngemäßer Anwendung
der DIN
18540 Teil 1 fachgerecht hergesellt werden.
Alle Komponenten müssen den Anforderungen aus der Norm
und des
Prüfzeugnisses des Systemgebers entsprechen.
Konstruktion und Einbau einschließlich aller
erforderlichen Zubehör-
und Beschlagsteile nach Prüf- und Zulassungsbescheid.
Erforderliche Rahmenverbreiterungen im Bereich von
Wänden und
Decken sind einzukalkulieren.

Komplett geliefert und montiert.

Einbau in:  Innenmauerwerk KS, d = 30 cm / Stahlbeton
Einbauort:  Ausgang Flur >Treppenhaus Nord / EG
Gebrauchsklasse: 4 nach DIN EN 1935
Bandklasse:  14 nach DIN EN 1935
Leitfabrikat:  Schüco-Profil ADS 80 FR 30
  oder gleichwertig

Angebotenes Fabrikat (Türelement):

'......................................................
.........'
  (vom Bieter einzutragen)

Angebotenes Fabrikat (Drückergarnitur):

'......................................................
.........'
  (vom Bieter einzutragen)

Angebotenes Fabrikat (Obentürschließer):

'......................................................
.........'
  (vom Bieter einzutragen)

Angebotenes Fabrikat (E-Öffner):

'......................................................
.........'
  (vom Bieter einzutragen)
Menge: 1,000 Stk

**02.2 Aluminium-Rahmen-Glastüranlage -ds- Nr. 2**
Mehrteiliges, ungedämmtes Aluminium-Rahmentür-System
mit
mindestens 76 mm Grundbautiefe und Verglasung ohne
Brandschutzanforderung.

Öffnungsgröße: ca. 2,45 m x 3,15 m
  (ab OK FFB bis UK Sturz)
Befestigung seitlich in verputzten Mauerwerks-/
Betonwänden, oben
an allseitig umkleidetes Vierkantrohr (bauseits),
aufgestellt auf
vorhandenem Bodenbelag aus Betonwerkstein.

Bestehend aus:
1 St. Seitenteil (links) - feststehend, einteilig in
der Breite und
zweiteilig in der Höhe, beide Teile mit Verglasung in
Klarglas.
1 St. Mittelteil, einteilig in der Breite und
zweiteilig in der Höhe mit
 1 St. Türflügel, Verglasung in Klarglas
 Durchgangsbreite: mind. 1,20 m i.L.
 Türhöhe:  ca. 2,15 m i.L.
 Türaufschlag:  mind. 90°, DIN Rechts und
 1 St. Oberlicht - feststehend, Verglasung in Klarglas
1 St. Seitenteil (rechts) - feststehend, einteilig in
der Breite und
zweiteilig in der Höhe, beide Teile mit Verglasung in
Klarglas.

Aufteilung und Masse gemäß beiliegender Ansichtsskizze.

Türkonstruktion aus 1-Kammer-Aluminium-Hohlprofilen.
Die
Konstruktion ist innen und außen flächenbündig.
Funktionsnut zur
klemmbaren Befestigung der Beschläge. Türflügel mit
4-seitig
umlaufenden, auf Gehrung gefertigten Flügelprofilen.
Alle Verglasungen als Verbundsicherheitsglas.
Türflügel mit Selbstschließfunktion und
dichtschließend.
Mit absenkbarer Bodendichtung. Element ohne
Bodeneinstand.
Oberflächen endbeschichtet in RAL 9007 - Graualuminium.
Verdeckt liegendes Beschlagsystem.
E-Öffner inkl. Schließblech für Hauptschloss.
Anordnung der Feinjustierung und sichere Verankerung
im Türfalz.
Bänder dreiteilig als Rollentürbänder entsprechend der
Flügellasten
einschließlich der erforderlichen Sicherungsbolzen.
Drückergarnitur in Aluminium mit zurückgebogenen
Aluminium-Rundgriffen, mit Panikfunktion, vorgerichtet
für
Profilzylinder.

Vorgerichtet für automatischen Türantrieb als
Drehflügelantrieb (in
gesonderter Position).

Alle Komponenten müssen den Anforderungen aus der Norm
und des
Prüfzeugnisses des Systemgebers entsprechen.
Konstruktion und Einbau einschließlich aller
erforderlichen Zubehör-
und Beschlagsteile nach Prüf- und Zulassungsbescheid.
Erforderliche Rahmenverbreiterungen im Bereich von
Wänden und
Decken sind einzukalkulieren.

Komplett geliefert und montiert.

Einbau in:  Innenmauerwerk KS, d = 30 cm
Einbauort:  Flur / EG
Gebrauchsklasse: 4 nach DIN EN 1935
Bandklasse:  14 nach DIN EN 1935
Leitfabrikat:  z.B. Schüco-Profil Firestop ADS 76 NI SP
  oder gleichwertig

Angebotenes Fabrikat (Türelement):

'......................................................
.........'
  (vom Bieter einzutragen)

Angebotenes Fabrikat (Drückergarnitur):

'......................................................
.........'
  (vom Bieter einzutragen)

Angebotenes Fabrikat (E-Öffner):

'......................................................
.........'
  (vom Bieter einzutragen)
Menge: 1,000 Stk

**02.3 Aluminium-Rahmen-Glastüranlage - rd - Nr. 3**
mehrteiliges, ungedämmtes Aluminium-Rahmentür-System
mit
mindestens 76 mm Grundbautiefe und Verglasung mit
Rauchschutzanforderung.

Öffnungsgröße: ca. 2,47 m x 3,15 m
  (ab OK FFB bis UK Sturz)
Befestigung seitlich in verputzten Mauerwerks-/
Betonwänden, oben
an allseitig umkleidetes Vierkantrohr (bauseits),
aufgestellt auf
vorhandenem Bodenbelag aus Betonwerkstein.

Bestehend aus:
1 St. Seitenteil (links) - feststehend, einteilig in
der Breite und
zweiteilig in der Höhe, beide Teile mit Verglasung in
Klarglas.
1 St. Mittelteil, einteilig in der Breite und
zweiteilig in der Höhe mit
 1 St. Türflügel, Verglasung in Klarglas
 Durchgangsbreite: mind. 1,20 m i.L.
 Türhöhe:  ca. 2,15 m i.L.
 Türaufschlag:  mind. 90°, DIN Rechts und
 1 St. Oberlicht - feststehend, Verglasung in Klarglas
1 St. Seitenteil (rechts) - feststehend, einteilig in
der Breite und
zweiteilig in der Höhe, beide Teile mit Verglasung in
Klarglas.

Aufteilung und Masse gemäß beiliegender Ansichtsskizze.

Türkonstruktion aus 1-Kammer-Aluminium-Hohlprofilen.
Die
Konstruktion ist innen und außen flächenbündig.
Funktionsnut zur
klemmbaren Befestigung der Beschläge. Türflügel mit
4-seitig
umlaufenden, auf Gehrung gefertigten Flügelprofilen.
Alle Verglasungen als Verbundsicherheitsglas.
Mit Rauchschutzfunktion S gemäß DIN 18095 und DIN EN
1634-3 und
absenkbarer Bodendichtung. Element ohne Bodeneinstand.
Oberflächen endbeschichtet in RAL 9007 - Graualuminium.
Verdeckt liegendes Beschlagsystem.
E-Öffner inkl. Schließblech für Hauptschloss und
Riegelschaltkontakt.
Anordnung der Feinjustierung und sichere Verankerung
im Türfalz.
Bänder dreiteilig als Rollentürbänder entsprechend der
Flügellasten
einschließlich der erforderlichen Sicherungsbolzen.
Drückergarnitur in Aluminium mit zurückgebogenem
Aluminium-Rundgriffen, mit Panikfunktion, vorgerichtet
für
Profilzylinder.

Vorgerichtet für automatischen Türantrieb als
Drehflügelantrieb (in
gesonderter Position).

Alle Komponenten müssen den Anforderungen aus der Norm
und des
Prüfzeugnisses des Systemgebers entsprechen.
Konstruktion und Einbau einschließlich aller
erforderlichen Zubehör-
und Beschlagsteile nach Prüf- und Zulassungsbescheid.
Erforderliche Rahmenverbreiterungen im Bereich von
Wänden und
Decken sind einzukalkulieren.

Komplett geliefert und montiert.

Einbau in:  Innenmauerwerk KS, d = 30 cm
Einbauort:  Flur Anbau > Flur Altbau / EG
Gebrauchsklasse: 4 nach DIN EN 1935
Bandklasse:  14 nach DIN EN 1935
Leitfabrikat:  Schüco-Profil ADS 80 FR 30
  oder gleichwertig

Angebotenes Fabrikat (Türelement):

'......................................................
.........'
  (vom Bieter einzutragen)

Angebotenes Fabrikat (Drückergarnitur):

'......................................................
.........'
  (vom Bieter einzutragen)

Angebotenes Fabrikat (E-Öffner):

'......................................................
.........'
  (vom Bieter einzutragen)
Menge: 1,000 Stk

**02.4 Aluminium-Rahmen-Glastüranlage fh-rd - Nr. 4-6-7**
mehrteilige, thermisch getrennte
Aluminium-Rahmentür-Systeme mit
mindestens 80 mm Grundbautiefe und Verglasung mit
Brandschutzanforderung fh-rd (T30-1 RS).

Öffnungsgröße: ca. 3,46 m x 2,73 m
  (ab OK FFB bis UK Sturz)
Befestigung seitlich in verputzten Mauerwerks-/
Betonwänden, oben
an Massivsturz, aufgestellt auf vorhandenem Bodenbelag
aus
Betonwerkstein.

Bestehend aus:
1 St. Seitenteil (links) - feststehend, einteilig in
der Breite und
zweiteilig in der Höhe, beide Teile mit Verglasung in
Klarglas.
1 St. Mittelteil, einteilig in der Breite und
zweiteilig in der Höhe mit
 1 St. Türflügel, Verglasung in Klarglas
 Durchgangsbreite: mind. 1,20 m i.L.
 Türhöhe:  ca. 2,15 m i.L.
 Türaufschlag:  mind. 90°, DIN Links und
 1 St. Oberlicht - feststehend, Verglasung in Klarglas
1 St. Seitenteil (rechts) - feststehend, einteilig in
der Breite und
dreiteilig in der Höhe, zwei Teile mit Verglasung in
Klarglas, ein Teil
mit geschlossener Füllung als Verbundpaneel,
vorbereitet für die zu
integrierende Sprech- und Klingelanlage.
1 St. Gehäuse zum Einbau der Sprech- und Klingelanlage
in das
vorbeschriebene Paneel mit umlaufenden Dichtungen und
einseitiger Revisionsmöglichkeit unter Beachtung der
Brandschutzanforderung.
Sprech- und Klingelanlage inkl. Sprechsieb und 2 Stück
flächenbündige Klingelknöpfe in Edelstahl und
Namenschilder.

Aufteilung und Masse gemäß beiliegender Ansichtsskizze.

Türkonstruktion aus 5-Kammer-Aluminium-Hohlprofilen mit
erforderlichen Brandschutz-Isolatoren.
Multifunktionsnut zur
klemmbaren Befestigung der Beschläge. Beschichtete
Dichtbänder im
Falzbereich der Blend-/Flügelrahmen in
Multifunktionsnut
eingeschoben. Türflügel mit 4-seitig umlaufenden, auf
Gehrung
gefertigten Flügelprofilen.
Abdichtung der Brandschutzgläser und / oder
Ausfachungen mit
inneren und äußeren EPDM-Dichtungen.
Es sind nur geprüfte, in der Zulassung aufgeführte
Brandschutzgläser
einzusetzen.
Mit Rauchschutzfunktion S gemäß DIN 18095 und DIN EN
1634-3 und
absenkbarer Bodendichtung. Element ohne Bodeneinstand.
Oberflächen endbeschichtet in RAL 9007 - Graualuminium.
Verdeckt liegendes Beschlagsystem.
Anordnung der Feinjustierung und sichere Verankerung
im Türfalz.
Bänder dreiteilig als Rollentürbänder entsprechend der
Flügellasten
einschließlich der erforderlichen Sicherungsbolzen.
Wechselgarnitur in Aluminium mit Knauf und
zurückgebogenem
Aluminium-Rundgriff mit Feuerschutz- und Panikfunktion,
vorgerichtet für Profilzylinder.
Türschließer als Obentürschließer mit Gleitschiene und
integrierter
Feststellanlage.
E-Öffner inkl. Schließblech mit vormontierten
Drehnutensteinen.
Die Anschlüsse der Brandschutzelemente müssen
hinsichtlich der
mechanischen Festigkeit und der dauerhaften Abdichtung
mit
elastischer Dichtungsmasse bei sinngemäßer Anwendung
der DIN
18540 Teil 1 fachgerecht hergestellt werden.
Alle Komponenten müssen den Anforderungen aus der Norm
und des
Prüfzeugnisses des Systemgebers entsprechen.
Konstruktion und Einbau einschließlich aller
erforderlichen Zubehör-
und Beschlagsteile nach Prüf- und Zulassungsbescheid.
Erforderliche Rahmenverbreiterungen im Bereich von
Wänden und
Decken sind einzukalkulieren.

Komplett geliefert und montiert.

Einbau in:  Innenmauerwerk KS, d = 30 cm / Stahlbeton
Einbauort:  Ausgang Flur >Treppenhaus Nord
  1.OG / 2.OG / 3.OG
Gebrauchsklasse: 4 nach DIN EN 1935
Bandklasse:  14 nach DIN EN 1935
Leitfabrikat:  Schüco-Profil ADS 80 FR 30
  oder gleichwertig

Angebotenes Fabrikat (Türelement):

'......................................................
.........'
  (vom Bieter einzutragen)

Angebotenes Fabrikat (Drückergarnitur):

'......................................................
.........'
  (vom Bieter einzutragen)

Angebotenes Fabrikat (Obentürschließer):

'......................................................
.........'
  (vom Bieter einzutragen)

Angebotenes Fabrikat (E-Öffner):

'......................................................
.........'
  (vom Bieter einzutragen)
Menge: 3,000 Stk

**02.5 Aluminium-Rahmen-Glastüranlage -ds- Nr. 5**
Mehrteiliges, ungedämmtes Aluminium-Rahmentür-System
mit
mindestens 76 mm Grundbautiefe und Verglasung ohne
Brandschutzanforderung.

Öffnungsgröße: ca. 2,45 m x 2,65 m
  (ab OK FFB bis UK Sturz)
Befestigung seitlich in verputzten Mauerwerks-/
Betonwänden, oben
an allseitig umkleidetes Vierkantrohr (bauseits),
aufgestellt auf
vorhandenem Bodenbelag aus Betonwerkstein.

Bestehend aus:
1 St. Seitenteil (links) - feststehend, einteilig in
der Breite und
zweiteilig in der Höhe, beide Teile mit Verglasung in
Klarglas.
1 St. Mittelteil, einteilig in der Breite und
zweiteilig in der Höhe mit
 1 St. Türflügel, Verglasung in Klarglas
 Durchgangsbreite: mind. 1,20 m i.L.
 Türhöhe:  ca. 2,15 m i.L.
 Türaufschlag:  mind. 90°, DIN Rechts und
 1 St. Oberlicht - feststehend, Verglasung in Klarglas
1 St. Seitenteil (rechts) - feststehend, einteilig in
der Breite und
zweiteilig in der Höhe, beide Teile mit Verglasung in
Klarglas.

Aufteilung und Masse gemäß beiliegender Ansichtsskizze.

Türkonstruktion aus 1-Kammer-Aluminium-Hohlprofilen.
Die
Konstruktion ist innen und außen flächenbündig.
Funktionsnut zur
klemmbaren Befestigung der Beschläge. Türflügel mit
4-seitig
umlaufenden, auf Gehrung gefertigten Flügelprofilen.
Alle Verglasungen als Verbundsicherheitsglas.
Türflügel mit Selbstschließfunktion und
dichtschließend.
Mit absenkbarer Bodendichtung. Element ohne
Bodeneinstand.
Oberflächen endbeschichtet in RAL 9007 - Graualuminium.
Verdeckt liegendes Beschlagsystem.
E-Öffner inkl. Schließblech für Hauptschloss und
Riegelschaltkontakt.
Anordnung der Feinjustierung und sichere Verankerung
im Türfalz.
Bänder dreiteilig als Rollentürbänder entsprechend der
Flügellasten
einschließlich der erforderlichen Sicherungsbolzen.
Drückergarnitur in Aluminium mit zurückgebogenen
Aluminium-Rundgriffen mit Panikfunktion, vorgerichtet
für
Profilzylinder.

Vorgerichtet für automatischen Türantrieb als
Drehflügelantrieb (in
gesonderter Position).

Alle Komponenten müssen den Anforderungen aus der Norm
und des
Prüfzeugnisses des Systemgebers entsprechen.
Konstruktion und Einbau einschließlich aller
erforderlichen Zubehör-
und Beschlagsteile nach Prüf- und Zulassungsbescheid.
Erforderliche Rahmenverbreiterungen im Bereich von
Wänden und
Decken sind einzukalkulieren.

Komplett geliefert und montiert.

Einbau in:  Innenmauerwerk KS, d = 30 cm
Einbauort:  Flur / 1. OG
Gebrauchsklasse: 4 nach DIN EN 1935
Bandklasse:  14 nach DIN EN 1935
Leitfabrikat:  z.B. Schüco-Profil Firestop ADS 76 NI SP
  oder gleichwertig

Angebotenes Fabrikat (Türelement):

'......................................................
.........'
  (vom Bieter einzutragen)

Angebotenes Fabrikat (Drückergarnitur):

'......................................................
.........'
  (vom Bieter einzutragen)

Angebotenes Fabrikat (E-Öffner):

'......................................................
.........'
  (vom Bieter einzutragen)
Menge: 1,000 Stk

**02.6 Automatische Türantriebe**
zum Öffnen und Schließen für die vorbeschriebenen
Innentüren in den
Fluren als einflügelige Drehflügeltüren.
Als geräuscharme, elektromechanische Drehtürantriebe
mit
verstellbarer Federkraft, geprüft und zertifiziert
nach DIN 18560 / DIN
EN 16005. Mit Funktion für erleichterte manuelle
Öffnung.
Inkl. Montageplattensatz.
Mit Radar-Bewegungsmelder und Laserscanner /
Sensorleiste für
Band- und Bandgegenseite zur Absicherung des
Schwenkbereichs der
Außentüren in Öffnungs- und Schließrichtung.
Einschließlich Taster / Schalter und erforderlichem
Zubehör wie
Abdeckhaube, Gleitschiene, Türverbindungs- und
Türübergangskabel.
Farbe Antrieb:  EV1
Komplett geliefert und montiert.

Leitfabrikat:  z. B. GEZE Powerturn
  oder gleichwertig

Angebotenes Fabrikat (Drehtürantrieb):

'......................................................
.........'
  (vom Bieter einzutragen)
Menge: 3,000 Stk

**02.7 Bodentürstopper**
aus Edelstahl mit umlaufenden Gummipuffer
einschließlich des
erforderlichen Befestigungsmaterials.
Komplett geliefert und fertig montiert.
Höhe:  ca. 24 mm
Durchmesser: ca. 48 mm

Angebotenes Fabrikat:
'......................................................
.........'
  (vom Bieter einzutragen)
Menge: 10,000 Stk

### Titel 03 Außentüren

**03.1 Demontage Außentürelement -EG-**
Vorhandenes, mehrteiliges Außentürelement aus
Kunststoff im
Erdgeschoss mit Blend- und Flügelrahmen.

Öffnungsgröße: ca. 3,46 m x 2,23 m
  (ab OK FFB bis UK Sturz)
Befestigung innen seitlich in verputzten Mauerwerks-/
Betonwänden,
oben an Massivsturz, aufgestellt auf vorhandenen
Bodenbelag aus
Betonwerkstein. Anschluss außen an vorhandene
Fassadenbekleidung aus Hochdruck-Schichtstoffplatten
(HPL).

Bestehend aus:
1 St. Seitenteil (links), - feststehend, einteilig in
der Breite und
zweiteilig in der Höhe mit Verglasung
1. St. Türflügel, einteilig in Breite und Höhe mit
Verglasung
1 St. Seitenteil (rechts) - feststehend, dreiteilig in
der Breite und
zweiteilig in der Höhe mit Verglasung

fachgerecht ausbauen,transportieren, laden, abfahren
und gemäß den
gesetzlichen Bestimmungen entsorgen.
Einschließlich Entsorgungskosten und Deponiegebühren.
In fix und fertiger Arbeit.
Ausbauort: Ausgang TRH Nord (EG)
Menge: 1,000 Stk

**03.2 Außentür als Aluminium-Rahmen-Glastüranlage - Nr. 8**
mehrteiliges, wärmegedämmtes
Aluminium-Rahmentür-System mit
mind. 75 mm Grundbautiefe, nach außen öffnend.

Öffnungsgröße: ca. 3,34 m x 2,18 m
  (Außenmass ab OK FFB bis UK Sturz)
  ca. 3,46 m x 2,23 m
  (Innenmass ab OK FFB bis UK Sturz)
Befestigung seitlich in verputzten Mauerwerks-/
Betonwänden, oben
an Massivsturz, aufgestellt auf vorhandenem Bodenbelag
aus
Betonwerkstein.

Aufteilung wie folgt:
1 St. Seitenteil (links) - feststehend, einteilig in
Breite und Höhe mit
Verglasung in Klarglas
1 St. Türflügel (Mitte), einteilig in Breite und Höhe,
geschlossene
Füllung als Verbundpaneel mit Innen- und Außenschale
aus 2 mm
Aluminiumblech und Dämmkern, mind. 40 mm Polystyrol-
Hartschaum.
 Durchgangsbreite: ca. 1,20 m i.L.
 Türhöhe:  ca. 2,15 m
 Türaufschlag:  mind. 90°, DIN Links
1 St. Seitenteil (rechts) - feststehend, einteilig in
der Breite und
dreiteilig in der Höhe, zwei Teile mit Verglasung in
Klarglas, ein Teil
mit geschlossener Füllung als Verbundpaneel,
vorbereitet für die zu
integrierende Sprech- und Klingelanlage.
1 St. Gehäuse zum Einbau der Sprech- und Klingelanlage
als
Hinterbau für Revisions- und Montagezwecke,
einschließlich
rückseitiger Entnahmetür und umlaufender Dichtungen.
Entnahmetür mit Zylinderschloss und 2 Schlüsseln.
Sprech- und Klingelanlage inkl. Sprechsieb und 6 Stück
flächenbündige Klingelknöpfe in Edelstahl und
Namensschilder.

Aufteilung und Masse gemäß beiliegender Ansichtsskizze.

Türkonstruktion aus 5-Kammer-Aluminum-Hohlprofilen mit
Isolierstegen und thermischer Entkopplung. Außen
flächenbündig und
mit umlaufender 7 mm Schattenfuge. Die
Türflügelprofile sind mit
einem 4-seitig umlaufenden, auf Gehrung gefertigten
Flügelprofil
auszuführen.
Uw-Wert = 1,30 W/(m²K).
Mit Dreifach-Verglasung als Verbundsicherheitsglas,
innen- und
außenseitig.
Fugen zwischen Mauerwerk und Blendrahmen mit Dämmstoff
vollständig ausfüllen.
Dauerhaft luftundurchlässige Abdichtung der Fugen als
innere /
äußere Abdichtung mit einer überputzbaren,
schlagregendichten und
feuchtevariablen Folie.
Unterer Türabschluss mit thermisch getrennter
Aluminium-
Anschlagschwelle, barrierefrei nach DIN 18040 und
Dichtungssystem
für Dichtschluss. Element ohne Bodeneinstand.
Oberflächen endbeschichtet in RAL 9007 - Graualuminium.
Verdeckt liegendes Beschlagsystem.
Anordnung der Feinjustierung und sichere Verankerung
in der
Mittelschale.
Bänder dreiteilig als Rollentürbänder entsprechend der
Flügellasten
einschließlich der erforderlichen Sicherungsbolzen.
Wechselgarnitur in Edelstahl, außen als Bügelgriff in
Stangenform mit
verkröpften Stützen und verdeckter Befestigung, ca.
400 mm lang und
äußerer Edelstahlschutzrosette mit Kernziehschutz
(oval).
Edelstahl-Innentürdrücker mit zurückgebogenem
Rundgriff und
Zylinderrosette (oval) mit Panikfunktion, vorgerichtet
für
Profilzylinder.
Türschließer als Obentürschließer mit Gleitschiene, auf
Bandgegenseite montiert.
E- Öffner inkl. Schließblech für Hauptschloss.
Alle Komponenten müssen den Anforderungen aus der Norm
und des
Prüfzeugnisses des Systemgebers entsprechen.
Konstruktion und Einbau einschließlich aller
erforderlichen Zubehör-
und Beschlagsteile nach Prüf- und Zulassungsbescheid.
Die erforderlichen Rahmenverbreiterungen im Bereich
von Wänden
und Decken sind einzukalkulieren.

Komplett geliefert und montiert.

Einbau in:  Außenmauerwerk, d = 30 cm
Einbauort:  TRH Nord - Ausgang / EG
Gebrauchsklasse: 4 nach DIN EN 1935
Bandklasse:  14 nach DIN EN 1935
Leitfabrikat:  z.B. Schüco-Profil AD UP 75
  oder gleichwertig

Angebotenes Fabrikat (Türelement):

'......................................................
.........'
  (vom Bieter einzutragen)

Angebotenes Fabrikat (Drückergarnitur):

'......................................................
.........'
  (vom Bieter einzutragen)

Angebotenes Fabrikat (Obentürschließer):

'......................................................
.........'
  (vom Bieter einzutragen)

Angebotenes Fabrikat (E-Öffner):

'......................................................
.........'
  (vom Bieter einzutragen)
Menge: 1,000 Stk

### Titel 04 Stundenlohnarbeiten

*Hinweis*
Die Ausführung von Stundenlohnarbeiten ist
ausdrücklich durch die
Bauleitung anzuordnen.
Stundenlohnarbeiten sind der Bauleitung rechtzeitig
anzuzeigen.

Angefallene Stundenlohnarbeiten sind schriftlich
festzuhalten und
täglich der Bauleitung zur Unterschrift vorzulegen.

**04.1 Facharbeiterstunden**
Stunde(n) eines Facharbeiters für nicht erfasste
Leistungen gegen
gegen besonderen Nachweis einschließlich aller
Lohnnebenkosten.
Menge: 15,000 h

**04.2 Helferstunden**
Stunde(n) eines Helfers für nicht erfasste Leistungen
gegen
besonderen Nachweis einschließlich aller
Lohnnebenkosten.
Menge: 15,000 h

USt %: 19,00
